# Aerotermos

- Propietat de l'arxiu: CYPE INGENIEROS, S.A.
- Format: FIEBDC-3/2002
- Divisa: EUR
- Costos indirectes: 3.00 %
- IVA: 21.00 %

## I Instal·lacions

### IC Calefacció, refrigeració, climatització i A.C.S.

#### ICF Unitats no autònomes per a climatització

**ICF110** U Aerotermos.
Aerotermos d'aigua calenta per a instal·lació solar tèrmica, alimentació monofàsica a 230 V, potència dissipadora de 8 kW per a una temperatura d'entrada de l'aigua de 90°C i una temperatura de sortida de 77°C (cabal d'aigua de 0,6 m³/h), de 780x555x362 mm, amb un ventilador de 285 W de potència, model DGS401 A/4 "LUMELCO". Totalment muntat, connexionat i engegat per l'empresa instal·ladora per a la comprovació del seu correcte funcionament.
Inclou: Replanteig de la unitat. Col·locació i fixació de la unitat. Connexionat amb les xarxes de conducció d'aigua i elèctrica. Posada en marxa.
Criteri d'amidament de projecte: Nombre d'unitats previstes, segons documentació gràfica de Projecte.
Criteri de mesura d'obra: Es mesurarà el nombre d'unitats realment executades segons especificacions de Projecte.

| Codi | Ut | Descripció | Rendiment | Preu | Import |
|---|---|---|---|---|---|
| mt38csl610aaa | U | Aerotermos d'aigua calenta per a instal·lació solar tèrmica, alimentació monofàsica a 230 V, potència dissipadora de 8 kW per a una temperatura d'entrada de l'aigua de 90°C i una temperatura de sortida de 77°C (cabal d'aigua de 0,6 m³/h), de 780x555x362 mm, amb un ventilador de 285 W de potència, model DGS401 A/4 "LUMELCO". (material) | 1.000 | 1145.00 | 1145.00 |
| mo005 | h | Oficial 1ª instal·lador de climatització. (mà d'obra) | 3.769 | 26.41 | 99.54 |
| mo104 | h | Ajudant instal·lador de climatització. (mà d'obra) | 3.769 | 22.70 | 85.56 |
| % | % | Costos directes complementaris | 2 % | 1330.10 | 26.60 |
|  |  | Costos directes |  |  | 1356.70 |
